# Erneuerung Klimasatz VZD
Angebotsaufforderung (GAEB 90, DA83)
Währung: EUR
Auftraggeber: Die Autobahn GmbH des Bundes

## Erneuerung Klimasatz VZD
Datum: 16.04.26

### Abschnitt 00 Technische Ausstattung

#### Unterabschnitt 00.00 Elektrotechnik

**00.00.0001 Kabel bauseits in Rohr verlegen.**
Verlegen von bauseits vorhandener Leitung 5x50qmm in
Rohr zu neuem Klimasatz.
Menge: 30,000 m

**00.00.0002 Edelstahlrohr M50**
Edelstahlrohr M50 nach VDE 0605,
kompl. inkl. aller Klein- und Befestigungsmaterialien
liefern und betriebsfertig montieren.
Menge: 30,000 m

**00.00.0003 Anschluss Kabel an Klimasatz**
Anschluss des bauseits verlegten Kabels an neuen
Klimasatz. Verlegen in klimasatz und anklemmen.
Menge: 1,000 Psch

#### Unterabschnitt 00.01 Kältetechnik

*Hinweis*
Rohrleitung für Klimakaltwasser
Rohrleitungen aus nichtrostendem Stahl nach DIN EN
1057, DVGW-GW 392 mit Gütezeichen RAL und DVGW-Zeichen

**00.01.0001 Edelstahlrohr 108x2.0 mm**
Edelstahlrohr  108x2.0 mm
nickelfrei 1.4521, blank in Stangen aus nichtrostendem
Stahl, für Trinkwasser-Installationen
Menge: 50,000 m

**00.01.0002 Edelstahlrohr 76.1x2.0 mm**
Edelstahlrohr 76.1x2.0 mm
nickelfrei 1.4521, blank in Stangen aus nichtrostendem
Stahl, für Trinkwasser-Installationen
Menge: 8,000 m

**00.01.0003 Edelstahlrohr 54x1.5 mm**
Edelstahlrohr 54x1.5 mm
nickelfrei 1.4521, blank in Stangen aus nichtrostendem
Stahl, für Trinkwasser-Installationen
Menge: 6,000 m

**00.01.0004 Edelstahlrohr 42x1.5 mm**
Edelstahlrohr 42x1.5 mm
nickelfrei 1.4521, blank in Stangen  aus nichtrostendem
Stahl, für Trinkwasser-Installationen
Menge: 6,000 m

**00.01.0005 Edelstahlrohr 28x1.2 mm**
Edelstahlrohr 28x1.2 mm
nickelfrei 1.4521, blank in Stangen aus nichtrostendem
Stahl, für Trinkwasser-Installationen
Menge: 15,000 m

**00.01.0006 Bogen D 108 mm, alle Grade**
Bogen D 108 mm, alle Grade
Bogen in den erforderlichen Winkelgraden aus
nichtrostendem Stahl mit Pressanschluss passend zu dem
vom Bieter eingesetztem System
Menge: 10,000 St

**00.01.0007 Bogen D 76 mm, alle Grade**
Bogen D 76 mm, alle Grade
Bogen in den erforderlichen Winkelgraden aus
nichtrostendem Stahl mit Pressanschluss passend zu dem
vom Bieter eingesetztem System
Menge: 5,000 St

**00.01.0008 Bogen D 54 mm, alle Grade**
Bogen D 54 mm, alle Grade
Bogen in den erforderlichen Winkelgraden aus
nichtrostendem Stahl mit Pressanschluss passend zu dem
vom Bieter eingesetztem System
Menge: 5,000 St

**00.01.0009 Bogen D 45 mm, alle Grade**
Bogen D 45 mm, alle Grade
Bogen in den erforderlichen Winkelgraden aus
nichtrostendem Stahl mit Pressanschluss passend zu dem
vom Bieter eingesetztem System
Menge: 5,000 St

**00.01.0010 Bogen D 28mm, alle Grade**
Bogen D 28mm, alle Grade
Bogen in den erforderlichen Winkelgraden aus
nichtrostendem Stahl mit Pressanschluss passend zu dem
vom Bieter eingesetztem System
Menge: 5,000 St

**00.01.0011 Muffe / Reduzierung D 108 mm**
Muffe / Reduzierung D 108 mm
aus nichtrostendem Stahl mit Pressanschluss passend zu
dem vom Bieter eingesetztem System
Menge: 10,000 St

**00.01.0012 Muffe / Reduzierung D 76 mm**
Muffe / Reduzierung D 76 mm
aus nichtrostendem Stahl mit Pressanschluss passend zu
dem vom Bieter eingesetztem System
Menge: 5,000 St

**00.01.0013 Muffe / Reduzierung D 54 mm**
Muffe / Reduzierung D 54 mm
aus nichtrostendem Stahl mit Pressanschluss passend zu
dem vom Bieter eingesetztem System
Menge: 5,000 St

**00.01.0014 Muffe / Reduzierung D 42 mm**
Muffe / Reduzierung D 42 mm
aus nichtrostendem Stahl mit Pressanschluss passend zu
dem vom Bieter eingesetztem System.
Menge: 5,000 St

**00.01.0015 Muffe / Reduzierung D 28 mm**
Muffe / Reduzierung D 28 mm
aus nichtrostendem Stahl mit Pressanschluss passend zu
dem vom Bieter eingesetztem System.
Menge: 5,000 St

**00.01.0016 T-Stück mit Red bis D 108 mm**
T-Stück mit Reduzierung bis D 108 mm
aus nichtrostendem Stahl mit Pressanschluss passend zu
dem vom Bieter eingesetztem System.
Menge: 10,000 St

**00.01.0017 T-Stück mit Red bis D 76 mm**
T-Stück mit Reduzierung bis D 76 mm
aus nichtrostendem Stahl mit Pressanschluss passend zu
dem vom Bieter eingesetztem System.
Menge: 3,000 St

**00.01.0018 T-Stück mit Red bis D 64 mm**
T-Stück mit Reduzierung bis D 64 mm
aus nichtrostendem Stahl mit Pressanschluss passend zu
dem vom Bieter eingesetztem System.
Menge: 3,000 St

**00.01.0019 T-Stück mit Red bis D 42 mm**
T-Stück mit Reduzierung bis D 42 mm
aus nichtrostendem Stahl mit Pressanschluss passend zu
dem vom Bieter eingesetztem System.
Menge: 3,000 St

**00.01.0020 Übergänge 1" auf 76,1mm**
Übergänge 1" auf 76,1mm
aus nichtrostendem Stahl mit Pressanschluss passend zu
dem vom Bieter eingesetztem System.
Menge: 3,000 St

**00.01.0021 Übergänge 1 1/2" auf 108 mm**
Übergänge 1 1/2" auf 108 mm
aus nichtrostendem Stahl mit Pressanschluss passend zu
dem vom Bieter eingesetztem System.
Menge: 3,000 St

**00.01.0022 Flanschübergang**
Flanschübergang 108.0mm DN 100 PN10/16
aus nichtrostendem Stahl mit Pressanschluss passend zu
dem vom Bieter eingesetztem System.
Menge: 8,000 St

**00.01.0023 Rückschlagklappe**
Rückschlagklappe meschanisch min. D108. Ausführung aus
Edelstahl.

Der Druck des einen laufenden Klimasatzes darf nicht
auf die andere Anlage im gleichen Kreislauf pressen.
Daher ist der Einbau von Rückschlagklappen in den
Vorlauf beider Anlagen erforderlich.

Rükschlagklappe Liefern und montieren.
Menge: 2,000 St

**00.01.0024 Absperrventil DN 100**
Absperrventil DN 100
PN 10/16 EN-GJL-250 m.EK-Beschichtung  Weichdichtendes
Flanschen-Absperrventil, einteiliges Gehäuse in
Kurzbaulänge EN 558/14. Wartungsfreies Durchgangsventil
mit Schrägsitzhydraulik, nichtdrehende Spindel mit
geschütztem aussenliegendem Gewinde. Spindelabdichtung
mit EPDM-Profilring, Kompakt-Drosselkegel voll
EPDM-ummantelt als weichdichtende Durchgangs- und
Rückdichtung. Mit nichtsteigendem Handrad,
Stellungsanzeige oberhalb des Handrades,
Feststellvorrichtung und geschützter innenliegender
übbegrenzung. Mit elektrostatischer
Kunststoffbeschichtung (EKB) innen und aussen
anthrazitgrau als Korrosionsschutz mit
DIN-DVGW-Registrierung für Trinkwasser. Konstruiert,
gefertigt, geprüft und gekennzeichnet nach Europäischer
Druckgeräterichtlinie 2014/68/EU (DGR). Gehäuse:
EN-GJL-250 Spindel: 1.4021 Kegel: Grauguss / EPDM
Handradkappe: ohne min. Mediumtemperatur: -10 oC max.
Mediumtemperatur: 80 oC Einbaulänge: 190 mm Nennweite:
DN 100 Nenndruck: PN 10/16 Gewicht: 17,1 kg
Menge: 2,000 St

**00.01.0025 Freistromventil 2" messing**
Freistromventil  2" messing o.Entl. DIN-DVGW
m.steigender SpindelAnschluss: IG, ohne Entleerung
steigende Spindel Werkstoff Messing DIN 50930-6 TrinkwV
Nickelwerte nach TrinkwV und UBA Gehäuse Messing
Oberteil Messing Dichtungen EPDM Griffwerkstoff
Polyamid DN 50 Anschlussart Innengewinde d = G2" OT =
G2" L = 150mm Hmin. 181mm Hmax. 236mm t = 25,7mm SW 70
Mindestvolumenstrom 6,75 l/s Betriebsdruck max. 10 bar
(PN 10) Betriebstemperatur max. 90 Grad Zertifizierung
DIN-DVGW
Menge: 2,000 St

**00.01.0026 Freistromventil 1 1/2" messing**
Freistromventil 1 1/2" messing o.Entl. DIN-DVGW
m.steigender Spindel Anschluss: IG, ohne Entleerung,
steigende Spindel Werkstoff Messing, DIN 50930-6
TrinkwV ,Nickelwerte nach TrinkwV und UBA ,Gehäuse
Messing, Oberteil Messing, Dichtungen EPDM,
Griffwerkstoff Polyamid DN 40 Anschlussart Innengewinde
d = G1 1/2" OT = G1 1/2" L = 120mm Hmin. 151mmHmax.
193mm t = 21mm SW 55Mindestvolumenstrom 4,0 l/s
Betriebsdruck max. 10 bar (PN 10) Betriebstemperatur
max. 90 Grad Zertifizierung DIN-DVGW
Menge: 4,000 St

**00.01.0027 Zeigerthermometer Bimetall L 70mm**
Zeigerthermometer DIN EN 13190, Messsystem Bimetall,
Austritt des Messelements nach hinten, glattes
Messelement, Einbaulänge 70 mm, Gehäuse aus,
nichtrostendem Stahl, Gehäusenenndurchmesser 100
mm,Anzeigebereich 0 bis 60 Grad C, Güteklasse 1.
Menge: 2,000 St

**00.01.0028 Tauchhülse L 70mm Stahl**
Tauchhülse für Thermometer-Messelement, Einbaulänge
70mm, mit Feststellschraube seitlich, aus Edelstahl,
zum Einschrauben G 3/4, mit Schweißmuffe und Dichtung.
Menge: 1,000 St

**00.01.0029 KW Satz neue freie Kühlung und WRG**
Wasserkühlmaschine mit freier Kühlung.
Liefern,Montieren und in Betrieb nehmen.
Geeignet für modulare Installation von 56~1120 kW mit
DVM-S Inverter Technologie luftgekühlt zur
Außenaufstellung,
nach den Richtlinien der ISO 9001, CE 97/23 incl. PED
und EN378 sowie EN 60204-1 / IEC 204-1 und der
Maschinenrichtlinie 2006/42/EC komplett montiert,
verrohrt, verdrahtet, mit Kälteöl sowie der
Kältemittelbetriebsfüllung versehen und werkseitig
unter Nennbedingungen Probe gelaufen.
Die Maschine erfüllt die Anforderung der
Niederspannungsrichtlinie 2006/95/EC sowie der
E.C.D. 89/336/EEC + 2004/108/EC.
WETTERFESTER GERÄTEAUFBAU, zur Aufnahme aller
Komponenten, wie Schaltschrank auf der
Gerätestirnseite, die Verdichter stehend, den
Plattenwärmetauscher, die Kaltwasserpumpe mit
Ausdehnungsgefäß sowie den Pufferspeicher und den
Ventilatoren im Geräteoberteil.
Modular aufgebauter Grundrahmen aus galvanisch
verzinkten und pulverbeschichteten Stahlprofilen sowie
den Bohrungen zur Befestigung von Schwingungsdämpfern.
Alle Paneele aus PVC-beschichtetem galvanischem
Stahlblech, mit nichtrostenden Schrauben und Muttern
verbunden.
Die Verdichterkammer ist zusätzlich mit einer
Schwerentflammbaren Schallisolierung versehen.
DIREKTGETRIEBENE, LEISELAUFENDE AXIALVENTILATOREN, bei
Geräten in schallreduzierter Ausführung werkseitig mit
reduzierter Drehzahl eingestellt. Bei Überlast oder zu
hohen Außentemperaturen wird in Abhängigkeit des
verflüssigungsdruck die Drehzahl hochgefahren.
Die Maschine arbeitet dann nicht mehr im
schallreduziertem Modus. Außenläuferdrehstrommotor in
Schutzart IP54, Isolierstoffklasse B mit tief gezogenem
Rotor aus Kunststoff sowie sechs- oder achtpoligem
Motor mit Überhitzungsschutz. Alle Strömungsgünstig
montiert und mit Berührungsschutzgitter gemäß
EN-Vorschrift versehen. Um den Wirkungsgrad im
Teillastbetrieb zu erhöhen, sind die Ventilator Gruppen
eines Kältekreises luftseitig getrennt. Dies erlaubt
das Abschalten der Ventilatoren des nicht benötigten
Kältekreis und reduziert somit die elektrische
Leistungsaufnahme.
Weiterhin wird damit auch die Schallemission vermindert
und Niederdruckstörungen vermieden.
Schallwerte entsprechend der ISO 3744.
HERMETISCHER SCROLL-VERDICHTER, auf Schwingungsdämpfern
montiert, mit elektrischer Ölsumpfheizung,
sauggasgekühltem Motor und Vollschutz. Überwachung des
Drehfelds über ein Phasenfolgerelais um
sicherzustellen, dass das Kältemittel nur in die
vorgesehene Richtung befördert wird. Ein falsches
Drehfeld führt nicht zur Zerstörung des Verdichters, er
hat dann nur keine Kälteleistung mehr. Über separate
Fühler wird die Heißgastemperatur überwacht.
Rückschlagventile verhindern die Rückexpansion. Geringe
Anlaufströme aufgrund des Druckausgleichs im
Stillstand.
400V-Ausführung als Direktantrieb mit Sanft Anlauf.
Scrollverdichter als Einzelverdichter, oder für große
Kälteleistungen als Multi-Einheiten installiert. Bei
parallel geschalteten Einzelverdichtern stellt eine
Ölausgleichsleitung die Ölversorgung der Verdichter
sicher.
LUFTGEKÜHLTER VERFLÜSSIGER, der R410A Wärmetauscher
besteht aus mechanisch geweiteten Kupferrohr mit
Aluminiumlamellen, druckgeprüft auf 30bar. Aufgrund
seiner Dimensionierung wird bei den
Wärmepumpenausführungen kürzere Abtauphase erreicht.
Das 8 mm starke Kupferrohrpacket sorgt zudem für einen
hervorragenden Wärmeaustausch und ermöglicht einen
geringen Druckabfall und somit einen geräuscharmen
Ventilatoren-Betrieb. Inkl. Verflüssiger-Schutzgitter.
VERDAMPFER, Kompakt gelöteter Plattenwärmetauscher mit
besonders geringem Kältemittelinhalt.
Gefertigt aus Edelstahl AISI 316, ausgelegt für
trockene Expansion und optimale Wärmeübertragung.
Durch ein optimiertes Kältemittelverteilsystem in
Zusammenspiel mit einer Diagonalen Medienführung
wird eine gleichmäßige Leistungsbeaufschlagung der
Plattenoberfläche erreicht. Der Verdampfer ist
allseitig mit einem diffusionsdichten Schaumstoff gegen
Schwitzwasserbildung isoliert.
Zulässiger Betriebsdruck sind wasserseitig 25 bar,
kältemittelseitig 36 bar.
Die Medien Anschlüsse sind als Stahlanschlüsse
ausgeführt.
KÄLTEMITTELKREISLAUF, Vollkommen hermetischer
Kältekreislauf aus nahtlos gezogenem und unter
Schutzgas gelötetem Cu-Rohr mit den erforderlichen
Kältearmaturen, wie Schauglas mit
Feuchtigkeitsindikator, Filtertrockner mit
Biflow-Blockeinsätzen, elektronisches Expansionsventil
komplett werkseitig verrohrt.
Saugleitung mit einer 13mm starken Armaflexisolierung
mit Dampfdiffusionssperre. Kältesystem druckgeprüft,
auf Leckagen getestet, getrocknet und evakuiert sowie
mit der erforderlichen Kältemittelfüllung versehen.
Inkl. Kältemittelmanometer.
ELEKTRONISCHES EXPANSIONSVENTIL MIT ELEKTRONISCHER
STEUERUNG, mit externem Ausgleich und integrierter
MOP-Funktion, softwaregesteuert: daher sehr
leistungsfähig im Kühlbetrieb, wobei die vom System
aufgenommene Leistung vermindert wird, wenn
unvorhergesehen eine Schwankung der thermischen Last
erfolgt. Im zentralen Teil des Ventils, kann sich der
Schieber immer, mit breiten Schwankungen, in vertikaler
Richtung bewegen, um die Änderung des Öffnungsgrades
der Durchgangsöffnung der Flüssigkeit zu ermöglichen.
Der Gebrauch des Ventils ermöglicht eine Reduzierung
des Energieverbrauchs des Verdichters, wenn die
Rahmenbedingungen es ermöglichen, den Druckunterschied
zwischen Verdampfer und Kühler unter 5 bar zu bringen
und so die Leistung verbessern.
FREIKÜHLEINRICHTUNG, die Freikühleinrichtung
unterscheidet sich mechanisch zur Standardausführung
durch Zusatz eines 3-Wege-Ventils und eines
Luft/Wasser-Wärmetauschers mit Lamellenpaket, das dem
normalen Verflüssigerregister vorgeschaltet ist. Die
saisonbedingten, klimatischen Bedingungen veranlassen
die Einheit in drei verschiedenen Betriebsmodi zu
arbeiten:
- Modus Sommerzeit
Solange die Umgebungstempertur über der
Rücklauftemperatur des Kühlmediums liegt, wird das
Freikühlregister umgangen und die Kühlung über den
Kältekreislauf erreicht.
- Modus Zwischensaison
Sobald die Umgebungstemperatur unter der
Rücklauftemperatur des Kühlmediums fällt, wird das
Freikühlregister zur Vorkühlung des Mediums
freigeschaltet. Über den nachgeschalteten Verdampfer
wird das Kühlmedium durch die Kältekreise bis auf
Solltemperatur weiter heruntergekühlt. Falls die
Außentemperatur wieder steigen sollte, wird durch die
Regelung automatisch wieder in den Sommermodus
umgeschaltet.
- Modus Winterzeit
Bei Erreichen einer entsprechend niedrigen
Außentemperatur wird die gesamte Kühlleistung durch das
Freikühlregister erbracht. Die Reglung deaktiviert alle
Verdichter. Wenn der Unterschied zwischen
Außentemperatur und Temperatur Kühlmedium so groß ist,
das die Wassertemperatur am Austritt des
Freikühlregisters sinkt, moduliert der Regler die
Drehzahl des Ventilators bis zu deren Ausschaltung.
Falls alle Ventilatoren ausgeschaltet sind und die
Temperatur weiter sinkt, positioniert sich das
3-Wege-Ventil wie im Sommerbetrieb und schaltet digital
um. Dadurch wird der Sollwert beibehalten.
SCHALTSCHRANK, gemäß der Norm EN 60204-1 realisiert und
verkabelt. Der Zugang zu Schalttafel erfolgt direkt
über die Vorderseite der Maschine, sofern man den
Hauptschalter betätigt um die Türblockierungsfunktion
zu entriegeln.
Alle Schaltafeln haben ein Luftumlaufsystem mit
Hilfsgebläse
Die Position und die Einstellung des Hauptwahlschalters
sind so realisiert, damit es keine unnötigen
Krümmungsradien der Versorgungskabel gibt. Alle
Verbraucher sind gegen Überlast und Kurzschluss
geschützt und es ist möglich, die Vorbereitung für
magnetothermische Schutzschalter für jede Last zu
konfigurieren. Der thermische Schutz ist jedoch bereits
durch Termistorketten garantiert, die in den Wicklungen
jedes einzelnen Elektromotors verankert sind und
entsprechend über die Bordelektronik gesteuert werden.
Alle Geräte sind serienmäßig mit einem
Phasenfolgerelais ausgestattet, was ein Anlaufen des
Verdichters verhindert, sobald die Abfolge der Phasen
nicht befolgt wird. Für die Scroll-Verdichter sowie für
Schrauben-verdichter, ist nur eine Drehrichtung
möglich. Der Schutzgrad der Maschinen beträgt IP43,
dadurch können sie auch in Außenbereichen installiert
werden.
REGELUNGSSYSTEM, das mikroprozessorbasiertes
elektronisches Steuer- und Regelsystem steuert und
überwacht alle Komponenten des Kaltwassergerätes und
regelt sowohl die Wassertemperatur als auch das
elektronische Expansionsventil.
Das System besteht aus einem Bedienterminal, einem
Zentralmodul, einem Verdichtermodul (I/O-Modul) und
einer Platine zur Steuerung des elektronischen
Expansionsventils. Weiterhin wird zur Steuerung der
freien Kühlung über die Außenluft ein Mischkammermodul
eingesetzt. Das Bedienterminal dient zur Visualisierung
und Eingabe von Prozessparametern und zeichnet sich
durch ein grafikfähiges LC-Display aus, das in fünf
Zeilen alle wichtigen Betriebsdaten durch grafische
Symbole und Textausschriften darstellt. Acht
Bedientasten erlauben den Zugriff auf weitere
Menüebenen.
Alle Funktionen, Alarm- und Statusanzeigen sowie die
Aufzeichnung der letzten Alarmmeldungen, bzw.
Alarmabschaltungen mit Datum und Uhrzeit sind in
logisch aufgeteilten, selbsterklärenden Menüs abrufbar.
Die Menüs gliedern sich in drei Ebenen. Die erste Ebene
ist frei zugänglich. Sie beinhaltet die Status- und
Alarmanzeigen, die Komponentenlaufzeiten, die Soll- und
Istwerte, sowie das Wochenzeitschaltuhrprogramm.
Die zweite Ebene, die Serviceebene, dient zur Eingabe
der Alarmverzögerungszeiten, der Verdichterstartpunkte,
ihrer Hysterese, der Temperatur- und
Luftmengengrenzwerte und der Voralarme für Hochdruck
und Frostalarm. Diese Ebene ist durch ein Passwort
geschützt.
Die dritte Ebene ist ebenfalls gegen unbefugtes
Verändern durch ein Passwort gesichert. Diese Ebene
beinhaltet die Grundkonfiguration der Maschine und ist
dem Hersteller vorbehalten.
Das Zentralmodul übernimmt zusammen mit dem
Verdichtermodul die eigentliche Steuerung und Regelung.
Dazu ist es mit fünf digitalen Ausgängen, acht
digitalen und acht analogen Eingängen, sowie einer
sicheren Bus-Schnittstelle zur Kommunikation mit
anderen Anlagensteuermodulen ausgerüstet.
Zur Istwertaufnahme ist ein Temperatursensor in dem
Rücklauf der Maschine installiert. Der
Mikroprozessorregler vergleicht den Messwert mit einem
einstellbaren Sollwert und regelt die
Austrittstemperatur durch stufenweise
Leistungsanpassung im Kältekreislauf. Je größer die
Abweichung zwischen Ist- und Sollwert, desto schneller
wird die nächste Leistungsstufe zugeschaltet. Die
PI-Regelung ermöglicht einen schnelleren Ausgleich von
Lastspitzen und verhindert häufiges Zu- und Abschalten
einzelner Leistungsstufen. Die betriebsstundenabhängige
Rotation der Verdichter sorgt für gleichmäßigen
Verschleiß (durch Servicemonteur abschaltbar).
Funktionstasten mit bildschirmabhängiger Bedeutung
ermöglichen den schnellen Zugriff auf wichtige
Einstell- und Systemwerte, die Darstellung und Änderung
der Betriebsparameter sowie die Rücksetzung von
Alarmmeldungen. Die fest zugeordneten Tasten dienen zur
Ein- und Ausschaltung des Gerätes, zum Zugriff auf ein
kontextsensitives Hilfemenü, zum Abbruch von
Parameteränderungen sowie zum Rücksprung auf die
Hauptanzeige. Die Hauptanzeige zeigt permanent folgende
Betriebsdaten an: Betriebszustand Kühlen/Heizen und
Ein/Aus/ECO, Datum, Uhrzeit, Zu- und Ablufttemperatur,
den aktiven Sollwert, Anzahl der aktiven
Leistungsstufen, Anzahl der Gesamtleistungsstufen,
Aktivierung der internen Wochenzeitschaltuhr, Alarm
aktiv. Über das grafische Display lassen sich
detaillierte Alarmmeldungen und z. B. folgende
Stausmeldungen abrufen:
-  Betriebszustand
-  Aktiver Sollwert
-  Sensormesswerte
-  Verdichterlaufzeiten
-  Anzahl der Verdichterstarts
-  Status Kondensatorventilator
-  Zustand der digitalen Ein- und Ausgänge
Das Gerätebedienfeld dient auch zur Anzeige und Eingabe
von Betriebsparametern, wie z. B.:
-  Temperatur-Sollwert
-  Wassereintritts- und austrittstemperatur
-  Verflüssigungs- und Verdampfungsdruck
-  Frostschutz-Temperatureinstellung
Zusätzlich verfügt das System auch über eine Reihe von
Fehlermeldungen, die im Klartext angezeigt werden, um
missverständliche Abkürzungen zu verhindern:
-  Defekte Sensoren
-  Hochdruckstörung
-  Niederdruckstörung
-  Verdichter Motorschutz
-  Ventilator Motorschutz
-  Luftstromalarm
-  Temperaturgrenzwertalarme
-  Frostalarm
-  Fehler Expansionsventil
-  Interne Systemfehler
Der Regler hat weiterhin die Aufgabe, die wichtigsten
Sicherheitszeiten zu Überwachen. Dafür sind im System
folgende Schutzeinstellungen vorgesehen:
-  Parameter zur Minimierung der
Verdichterschaltzyklen: Mindest-Ausschaltzeit,
Intervall zwischen den Startvorgängen eines
Verdichters, Intervall zwischen den Starts
verschiedener Verdichter.
-  Eine Stufenanlaufverzögerung der einzelnen
Verdichterstufen bewirkt eine Begrenzung der
Stromaufnahme während des Gerätestarts.
-  Sechsminütige Start zu Start-Verzögerung zum Schutz
gegen wiederholten Anlauf der Verdichter.
-  Sofortige oder verzögerte Geräte-Abschaltung durch
Auslösung einer Schutzvorrichtung.
An der Zentralreglerplatine stehen weiterhin folgende
Ein- bzw. Ausgänge für bauseitige Signale zur
Verfügung:
-  Fern Ein-/Aus-Kontakt
-  Sammelalarm Ausgang (potentialfrei, 24 V AC)
-  Ansteuerung der Kaltwasserpumpe mit Vor- und
Nachlaufzeit beim Aus- und Einschalten
-  Carel
   -  Modbus® mit Hochleistungssteuerung
   -  Modbus® mit externem Gateway mit Basissteuerung
   -  LonWorks® dedizierte serielle Karte
   -  BACnetT mit externem Gateway
   -  TCP-IP mit externem Gateway
   -  TREND® serielle Spezialplatine
Im Regler ist die Funktion Master-Slave-Regelung
hinterlegt. Diese Variante ermöglicht es mehrere
Kältemaschinen regelungstechnisch zu einer
zusammenzuschließen, was zu einer erheblichen
Energieeinsparung führt.
AUSLEGUNGSDATEN:
Kühlung
Eintrittstemperatur Kälteträger  °C  16
Austrittstemperatur Kälteträger  °C  10
Kälteträger Konzentration  %  30
Außentemperatu  r  °C  35
Freie Kühlung
Eintrittstemperatur Kälteträger  °C  16
Austrittstemperatur Kälteträger  °C  10
Kälteträger Konzentration  %  38
Außentemperatur  °C  35
Betreibsart freie Kühlung  Nur freie Kühlung
Freie Kühlung Außentemperatur  °C  0
Freie Kühlung Eintrittstemperatur Kälteträger  °C  15
Auswahl Kälteträger
Kälteträger  Ethylenglykol
Schallangaben
Entfernung im Freifeld  m  10
Richtungsfaktor  2
Kälteleistung  kW  182KW
Kälteleistung [UNI EN 14511]  kW  182
Wasservolumenstrom Nutzer Seite  l/h  min. 27076

EER [UNI EN 14511]  3,01
Freie Kühlung  bei 0°C
Leistung Freie Kühlung  kW  min.120,0

Anzahl Ventilatoren  min. 6

Kälteleistung 182 KW
Freie Kühlung
Auslegung des KW Satzes mit 2 Kühlkreisläufen
Kältemittel R454B /GWP=467)

Besonderheit:
Erzeugung von Warmwasser bis 55Grad zur späteren
Heizung des Bestandsgebäudes

Besonderheit der Auslegung  ist das die Kälteleistung
auch ohne die Funktion des WRG vorhanden sein muss

Die Auslegung ist so zu erfolgen das der Anschluss des
Heizkreises nicht zur Grundfunktionalität gehöhrt
sondern auch viel später erfolgen kann.

Das Gerät wir in der ersten Zeit ohne
Warmwasseranschluss ins Gebäude betrieben. Eine Nutzung
des WRG und die Abfuhr und der Anschluss der
Warmwasserleitungen ins Gebäude erfolgt zu einem
späteren Zeitpunkt.

Mit dem Angebot sind die Technischen Unterlagen des
Angebotenen Gerätes inkl.der Datenblätter abzugeben.

Das Einbringen des neuen KW Satzes erfolgt mit Kran
siehe separat aufgeführte Position.

KW-Satz liefern montieren und in Betrieb nehmen.
Menge: 1,000 St

**00.01.0030 Demontage alter Kaltwassersatz**
Demontage und Entsorgung vorhandener Kaltwassersatz.
Siehe Anlage Fotodokumentation. Demontage über Kran in
separater Position aufgeführt. Bei der Entsorgung ist
ein Entsorgungsnachweis dem AG abzugeben. Abklemmen des
KW Satzes vom Kältenetz. Ausbringen und Entsorgen.
Menge: 1,000 St

**00.01.0031 Kran für Einbringung KW alt und neu**
Stellung eines Leihkranes zur Einbringung des neuen
Klimasatzes und Ausbringung des alten KW Satzes.

Auslagetiefe des Tragarmes min 15m Gewicht siehe neuer
KW Satz.

Tagessatz Leihkran mit Fahrer.
Menge: 2,000 St

*Hinweis*
Rohrabschottung von nichtbrennbaren/brennbaren
Versorgungsleitungen in Massivdecken/-wänden oder
Leichtbauwänden.

**00.01.0032 Rohrabschottung R90, 108 mm**
Rohrabschottung wie vorstehend beschrieben:
Rohrabschottung R90, Edelstahl 108 mm
Bauteil / Verschluss Restquerschnitt:
Massivdecke/Massivwand / Vermörtelung
Menge: 3,000 St

**00.01.0033 Rohrabschottung R90, 76 mm**
Rohrabschottung wie vorstehend beschrieben:
Rohrabschottung R90, Edelstahl 76 mm
Bauteil / Verschluss Restquerschnitt:
Massivdecke/Massivwand / Vermörtelung
Menge: 3,000 St

**00.01.0034 Rohrabschottung R90, 108 mm**
Rohrabschottung wie vorstehend beschrieben:
Rohrabschottung R90, Edelstahl 108 mm
Bauteil / Verschluss Restquerschnitt:
Massivdecke/Massivwand / Vermörtelung
Menge: 3,000 St

**00.01.0035 Rohrabschottung R90, 76 mm**
Rohrabschottung wie vorstehend beschrieben:
Rohrabschottung R90, Edelstahl 76 mm
Bauteil / Verschluss Restquerschnitt:
Massivdecke/Massivwand / Vermörtelung
Menge: 3,000 St

**00.01.0036 Rohrabschottung R90, 42 mm**
Rohrabschottung wie vorstehend beschrieben:
Rohrabschottung R90, Edelstahl 42 mm
Bauteil / Verschluss Restquerschnitt:
Massivdecke/Massivwand / Vermörtelung
Menge: 3,000 St

*Hinweis*
Kältedämmung für nicht rostendes Stahlrohr, der
angebene Durchmesser bezieht sich auf den
Rohrdurchmesser.

**00.01.0037 Kältedämmung Edelstahl Da 28 mm**
Kältedämmung Edelstahl  Da 28 mm, Dämmschichtdicke 19
mm, sonst
Dämmung wie vorstehend beschrieben.
Menge: 15,000 m

**00.01.0038 Kältedämmung Edelstahl Da 42 mm**
Kältedämmung Edelstahl Da 42 mm, Dämmschichtdicke 20,5
mm,
sonst Dämmung wie vorstehend beschrieben.
Menge: 6,000 m

**00.01.0039 Kältedämmung Edelstahl Da 54 mm**
Kältedämmung Edelstahl Da 54 mm, Dämmschichtdicke 21
mm,
sonst Dämmung wie vorstehend beschrieben.
Menge: 6,000 m

**00.01.0040 Kältedämmung Edelstahl Da 76 mm**
Kältedämmung Edelstahl Da 54 mm, Dämmschichtdicke 22mm,
sonst Dämmung wie vorstehend beschrieben.
Menge: 8,000 m

**00.01.0041 Kältedämmung Edelstahl Da 108 mm**
Kältedämmung Edelstahl Da 108 mm, Dämmschichtdicke 23,0
mm,
sonst Dämmung wie vorstehend beschrieben.
Menge: 60,000 m

**00.01.0042 Zulage Dämmung Bogen Da 28**
Menge: 10,000 St

**00.01.0043 Zulage Dämmung Bogen Da 42**
Menge: 10,000 St

**00.01.0044 Zulage Dämmung Bogen Da 54**
Menge: 12,000 St

**00.01.0045 Zulage Dämmung Bogen Da 76**
Zulage Dämmung Bogen Da 54
Menge: 10,000 St

**00.01.0046 Zulage Dämmung Bogen Da 108**
Zulage Dämmung Bogen Da 54
Menge: 15,000 St

**00.01.0047 Zulage Dämmung Ausschnitt**
Ausschnitt als Zulage zur Dämmung an Rohrleitungen,
größter Umfang der Dämmung bis 600mm.
Menge: 40,000 St

**00.01.0048 Zulage Dämmung Passstück**
Passstück als Zulage zur Dämmung an Rohrleitungen,
größter Umfang der Dämmung bis 600mm.
Menge: 40,000 St

**00.01.0049 Zulage Dämmung Kappe oder Flansch**
Dämmkappe oder Flanschisolierung als Zulage zur Dämmung
an Rohrleitungen,
größter Umfang der Dämmung bis 600mm.
Menge: 40,000 St

**00.01.0050 Kälteschelle DN 25**
Kälteschelle aus druckfestem Polyurethan-Integralschaum
mit eingeschäumten Stahlbügeln, zweiteilig, Brandklasse
gemäß DIN 4102 B 2, Dichte des PUR- Schaums 250 kg/m³,
Druckfestigkeit bei statischer Beanspruchung: Pmax=0,7
N/mm² Druckfestigkeit bei dynamischer Beanspruchung:
Pmax=0,5 N/mm², mit außenliegenden Verbindungslaschen,
verzinkt, die mit Gewindeschrauben und Sechskantmuttern
verschraubt werden. Bei der Montage der Kälteschelle
ist die am Rohr aufliegende Fläche sowie die zwischen
den beiden Halbschalen mit einer silikonfreien
Spezialdichtungsmasse zu versehen, damit eine möglichst
diffusionsdichte Abschottung erreicht wird. Einschl.
Befestigungsmaterial für Kupferrohr DN 25, Dämmstärke
der Kälteschelle 30 mm
Menge: 20,000 St

**00.01.0051 Kälteschelle DN 40**
desgleichen wie vorstehend beschrieben, jedoch für
Edelstahl DN 40, Dämmstärke der Kälterohrschelle 40 mm
Menge: 7,000 St

**00.01.0052 Kälteschelle DN 50**
desgleichen wie vorstehend beschrieben, jedoch für
Edelstahl  DN 50, Dämmstärke der Kälterohrschelle 50 mm
Menge: 10,000 St

**00.01.0053 Kälteschelle DN 108**
desgleichen wie vorstehend beschrieben, jedoch für
Edelstahl  DN 100, Dämmstärke der Kälterohrschelle 108
mm
Menge: 60,000 St

*Hinweis*
REohrleitungsdämmung für Klima- Kaltwasserleitungen aus
Stahl-, Edelstahl

**00.01.0054 Dämmung Da 108 mm**
Dämmung wie vorstehend beschrieben,
Da 108 mm
Menge: 60,000 m

**00.01.0055 Bestandsunterlagen KÄLTE**
BESTANDSUNTERLAGEN

Die nachstehenden aufgeführten Bestandsunterlagen sind
vom AN zu erstellen.

Als Bestandspläne sind vom AN zu fertigen und vor der
Abnahme dem AG zu übergeben:

1-fach digital  aller Bestandszeichnungen und
Bestandsunterlagen, Dateien entsprechend auf das System
des AG abgestimmt. Gliederung wie nachfolgend
aufgeführt.

Bestandspläne M 1: 50 (Grundrisse, Schnitte,
Details,Schemata) sind farbig angelegt und erhalten
Gliederung:

0. Inhaltsverzeichnis
1. Bedienungsanleitung
2. Anlagenbeschreibung
3. Funktionsbeschreibung
4. Betriebs- und Wartungsanleitung
5. Wartungscheckliste
6. Prüfbescheinigungen
7. Funktionsprüfprotokolle
8. Messprotokolle
9. Herstellerlisten
10. Produktunterlagen
11. Bestandspläne/Anlagenschemata
12. Berechnungsunterlagen
13. Einweisungsprotokolle
14. Abnahmeprotokolle
15. Sicherheitsvorschriften

In den Bestandsplan-Grundrissen werden die Rohrführung,
Geräte, Absperrorgane, Revisionsöffnungen usw.
dargestellt.
In den Anlagenschematas werden alle technischen
Parameter sämtlicher installierter Bauteile
eingetragen.
Die Grundrisspläne und Anlagenschemata erhalten die in
der Koordination mit dem Bauherrn festgelegten
Anlagenkennzeichnungen.
Menge: 1,000 Psch

**00.01.0056 Dichtigkeits-Zwischenprüfung**
Dichtheits-Zwischenprüfung von Rohrleitungen in
mehreren Abschnitten nach Baufortschritt, nach
Erfordernis, als Wasserdruckprobe.
Prüfdruck mit 1,3-fachem Betriebsdruck vor
Fertigstellung der Anlage, einschl. der dafür
erforderlichen Verschlüsse, deren Montage sowie deren
Beseitigung nach der Druckprobe.
Menge: 2,000 St

**00.01.0057 Anlage entleeren und wieder füllen**
Anlage "Kältekreis" nach der Druckprobe entleeren,
durchspülen, in mehreren Abschnitten nach
Baufortschritt, wie erforderlich für die Installation,
wie in Vorposition beschrieben, entschlammen, einschl.
Reinigung der Schmutzfänger. Danach am selben tag
wieder füllen und Kältekreis wieder in Betrieb nehmen
Menge: 3,000 St

**00.01.0058 Einregulierung Kälte**
Einregulierung, bestehend aus:

Inbetriebnahme der Umwälzpumpen,
- Protokollierung der Einstellwerte.

Die Protokolle sind den Bestandsunterlagen beizufügen.
Menge: 1,000 Psch

#### Unterabschnitt 00.02 Bauleistungen

**00.02.0001 Auf und Abbau Zaunelemente**
Demontage und Montage vorhandener Zaunelemente rund um
die KW Anlage. Zaunelementbreite 2m. Vergütung nach Ab
und Aufgebautem Element.
Menge: 4,000 St

#### Unterabschnitt 00.03 Allgemeine Leistungen

**00.03.0001 Baustelle einrichten und räumen**
Geräte, Werkzeuge und sonstige Betriebsmittel, die zur
vertragsgemäßen Durchführung der Bauleistungen
erforderlich sind, auf die Baustelle bringen,
bereitstellen und betriebsfertig aufstellen
einschließlich der dafür notwendigen Arbeiten.

Strom-, Wasser-, Fernsprechanschluss sowie
Entsorgungseinrichtungen und dergleichen für die
Baustelle, soweit erforderlich, hersteLLEN:
Kosten für Vorhalten, Unterhalten und Betreiben der
Geräte, Anlagen und Einrichten einschließlich Mieten,
Pacht, Gebühren und dergleichen werden nicht mit
dieser Pauschale, sondern mit den Einheitspreisen der
betreffenden Teilleistungen vergütet.
Nach Fertigstellung der Arbeiten Baustelle von allen
Geräten, Anlagen, Einrichtungen und dergleichen räumen.
Benutzte Flächen und Wege entsprechend dem
ursprünglichen Zustand unter Wahrung der
landschaftspflegerischen Belange ordnungsgemäß
herrichten. Verunreinigungen beseitigen.
Die Pauschalte umfasst die Vergütung der
Baustelleneinrichtung und -räumung für alle in der
Leistungsbeschreibung aufgeführten Leistungen.
Menge: 1,000 Psch

#### Unterabschnitt 00.04 Instandhaltung

**00.04.0001 Instandhaltung, Jahr 1 bis 5**
Wartungspauschale innerhalb der Verjährungsfrist für
Mängelansprüche des Anlagenbetriebes, für die Jahre 1
bis 5, beginnend ab dem Tag der Abnahme. Anzugeben ist
die Nettosumme, gemäß beiliegenden EVBT-IT Vertrag für
die monatliche Wartungspauschale für alle Anlagenteile
einschl. der zugehörigen Verkehrssicherung. Der EVBT-IT
Vertrag ist komplett auszufüllen und zu unterschreiben
bei Abgabe des Angebotes.
Hinweis: In der Wartungskarte sind auch Bestandsgeräte
(Teil Kälte) aufgeführt die mit Instand gehalten werden
müssen.
Menge: 60,000 Mt

**00.04.0002 Instandhaltung, Jahr 6 bis 10**
Wartungspauschale innerhalb der Verjährungsfrist für
Mängelansprüche des Anlagenbetriebes, für die Jahre 1
bis 5, beginnend ab dem Tag der Abnahme. Anzugeben ist
die Nettosumme, gemäß beiliegenden EVBT-IT Vertrag für
die monatliche Wartungspauschale für alle Anlagenteile
einschl. der zugehörigen Verkehrssicherung. Der EVBT-IT
Vertrag ist komplett auszufüllen und zu unterschreiben
bei Abgabe des Angebotes.
Hinweis: In der Wartungskarte sind auch Bestandsgeräte
(Teil Kälte) aufgeführt die mit Instand gehalten werden
müssen.
Menge: 60,000 Mt

USt %: 19,00
